# Systo 2x2M Marco horizontal 71 Aluminio

- Propiedad del archivo: CONSTRUNARIO
- Formato: FIEBDC-3/2012
- Programa: Construnario Versión 2.11
- Fecha de los precios: 25/05/2015
- Divisa: EUR

**WS402T** u Systo 2x2M Marco horizontal 71 Aluminio
Para mecanismos modulares systo 45x45. Material resistente a los rayos UV con una textura antiestática. Ajuste al milímetro. Entrada desmontable. Soporte empalmable de 2 módulos ref. WS450, reversible horizontal / vertical.
