# Minicolumna de mesa escamoteable, 287x100 mm, con 3 bases schuko

- Propiedad del archivo: CONSTRUNARIO
- Formato: FIEBDC-3/2012
- Programa: Construnario Versión 2.11
- Fecha de los precios: 25/05/2015
- Divisa: EUR

**G7043LAN** u Minicolumna de mesa escamoteable, 287x100 mm, con 3 bases schuko
Hager Minicolumna de mesa escamoteable, 287x100 mm, con 3 bases schuko Minicolumnas telescópicas para empotrar en mobiliario de oficinas, cocinas... Diámetro de perforación: 102 mm. Material: -Aluminio/PVC. Color: lacado aluminio natural.
