# Broca de corona, 102 mm de diámetro

- Propiedad del archivo: CONSTRUNARIO
- Formato: FIEBDC-3/2012
- Programa: Construnario Versión 2.11
- Fecha de los precios: 25/05/2015
- Divisa: EUR

**G7059** u Broca de corona, 102 mm de diámetro
Hager Broca de corona, 102 mm de diámetro Para empotrar la minicolumna telescópica.
