# Perfil Officebloc 4 Schukos + 1 Interruptor + 2RJ45

- Propiedad del archivo: CONSTRUNARIO
- Formato: FIEBDC-3/2012
- Programa: Construnario Versión 2.11
- Fecha de los precios: 25/05/2015
- Divisa: EUR

**NRS6204D20** u Perfil Officebloc 4 Schukos + 1 Interruptor + 2RJ45
Sistema flexible y discreto. Diseño elegante y acabado impecable. Material: Aluminio / PVC. Color: Aluminio anodizado negro.
