# Cable conector wago 3x2, 5mm² 1500mm

- Propiedad del archivo: CONSTRUNARIO
- Formato: FIEBDC-3/2012
- Programa: Construnario Versión 2.11
- Fecha de los precios: 25/05/2015
- Divisa: EUR

**G4796** u Cable conector wago 3x2, 5mm² 1500mm
Cables con conector entrada / salida WAGO cable 3x2,5 mm², 1500 mm.
