# Salida de cables < 20mm, antracita

- Propiedad del archivo: CONSTRUNARIO
- Formato: FIEBDC-3/2012
- Programa: Construnario Versión 2.11
- Fecha de los precios: 25/05/2015
- Divisa: EUR

**G84037021** u Salida de cables < 20mm, antracita
Cajas de salida de cables para suelo técnico para espesor es >20 m o <20 m. Lavado en seco. Diámetro: 132 mm. Diámetro de perforación:112 mm. Material: Poliamida sin halógenos. Colores: Antracita RAL 7021 Gris Claro RAL 7035.
