# Canal portacables de suelo, en aluminio, 18x125 mm, 2 compartimentos

- Propiedad del archivo: CONSTRUNARIO
- Formato: FIEBDC-3/2012
- Programa: Construnario VersiĆ³n 2.11
- Fecha de los precios: 25/05/2015
- Divisa: EUR

**AKA181250ELN** u Canal portacables de suelo, en aluminio, 18x125 mm, 2 compartimentos
Hager Canal portacables de suelo, en aluminio, 18x125 mm, 2 compartimentos Suministro: canal con base perforada y tapa con film protector. Longitud: 2 m. Material: Poliamida, PVC y aluminio anodizado.
