# Columna de doble cara, en aluminio, para mecan. univer., de 2, 8 a 3, 1 m. de alt

- Propiedad del archivo: CONSTRUNARIO
- Formato: FIEBDC-3/2012
- Programa: Construnario Versión 2.11
- Fecha de los precios: 25/05/2015
- Divisa: EUR

**DAS2802800ELN** u Columna de doble cara, en aluminio, para mecan. univer., de 2, 8 a 3, 1 m. de alt
Hager Columna de doble cara, en aluminio, para mecan. univer., de 2,8 a 3,1 m. de alt Columna y minicolumna completa en 2 variantes: -para mecanismo modular 45x45 mm (mecanismos gamas tehalit. zénith y tehalit. Z45). -para mecanismo universal 60 mm. entre ejes. Perfiles (ligeramente bombeados) simples o en dos caras. Incluyen: sistema de fijación, nivelador premontado, puesta a tierra y embellecedor para falso techo. Material: -Base y tapa en aluminio. -Embellecedor en poliamida. -Tabique separador en PVC. -Adaptador opcional para montaje vertical de mecanismos.
