# Columna RS Design, en aluminio, equipada, de 3 a 3, 30 m. de altura

- Propiedad del archivo: CONSTRUNARIO
- Formato: FIEBDC-3/2012
- Programa: Construnario Versión 2.11
- Fecha de los precios: 25/05/2015
- Divisa: EUR

**DES3000S** u Columna RS Design, en aluminio, equipada, de 3 a 3, 30 m. de altura
Hager Columna RS Design, en aluminio, equipada, de 3 a 3,30 m. de altura Columnas y minicolumnas completas suministradas con: -sistema de fijación rápido. -accesorios de puesta a tierra. -tubo flexible para la columna móvil. -caja con mecanismos 45x45 premontada y precableada. Material: -perfil y tapa en aluminio anodizado. -accesorios ABS.
