# Minicolumna RS Design, en aluminio, equipada

- Propiedad del archivo: CONSTRUNARIO
- Formato: FIEBDC-3/2012
- Programa: Construnario Versión 2.11
- Fecha de los precios: 25/05/2015
- Divisa: EUR

**DEP650S** u Minicolumna RS Design, en aluminio, equipada
Hager Minicolumna RS Design, en aluminio, equipada Columnas y minicolumnas completas suministradas con: -sistema de fijación rápido. -accesorios de puesta a tierra. -tubo flexible para la columna móvil. -caja con mecanismos 45x45 premontada y precableada. Material: -perfil y tapa en aluminio anodizado. -accesorios ABS.
