# Base Schuko 45x45, 2P+T, 16A, roja

- Propiedad del archivo: CONSTRUNARIO
- Formato: FIEBDC-3/2012
- Programa: Construnario Versión 2.11
- Fecha de los precios: 25/05/2015
- Divisa: EUR

| Código | Ud | Descripción |
|---|---|---|
| WS162A | u | Base Schuko 45x45, 2P+T, 16A, roja |
