# Systo Toma TV+FM+SAT directa 2entradas Aluminio

- Propiedad del archivo: CONSTRUNARIO
- Formato: FIEBDC-3/2012
- Programa: Construnario VersiĆ³n 2.11
- Fecha de los precios: 25/05/2015
- Divisa: EUR

| Código | Ud | Descripción |
|---|---|---|
| WS257T | u | Systo Toma TV+FM+SAT directa 2entradas Aluminio |
