# Tapa para base Schuko G4001, color blanco

- Propiedad del archivo: CONSTRUNARIO
- Formato: FIEBDC-3/2012
- Programa: Construnario Versión 2.11
- Fecha de los precios: 25/05/2015
- Divisa: EUR

**G35009010** u Tapa para base Schuko G4001, color blanco
Mecanismos Ecoline para clipaje frontal en las canales BRP, BRAP, BRS. Montaje rápido por clipaje y enchufables con tecnología WAGO-WINSTA System. También permiten la conexión mediante conexión rápida en la parte posterior. Material: Libre de halógenos. Colores: Blanco RAL 9010, negro RAL 9011, rojo RAL 3020, verde RAL 6029, lacado aluminio natural.
