# Tecla simple, plata

- Propiedad del archivo: CONSTRUNARIO
- Formato: FIEBDC-3/2012
- Programa: Construnario VersiĆ³n 2.11
- Fecha de los precios: 25/05/2015
- Divisa: EUR

**WYA066** u Tecla simple, plata
Mecanismos universales para instalar en las canales BRP, BRAP y BRS mediante caja.
