# Ángulo exterior, en acero, para canal LFS400600VERZ

- Propiedad del archivo: CONSTRUNARIO
- Formato: FIEBDC-3/2012
- Programa: Construnario Versión 2.11
- Fecha de los precios: 25/05/2015
- Divisa: EUR

**R2552VERZ** u Ángulo exterior, en acero, para canal LFS400600VERZ
Hager Ángulo exterior, en acero, para canales LFS400600VERZ Suministro: canales con base perforada, tapa y sujetacables (LFS). Canales con base perforada y tapa, por separado (BRS). Longitud: 2 m. Material: chapa de acero.
