# Canal de distribución, en PVC, de 60x100 mm, color gris (RAL7030)

- Propiedad del archivo: CONSTRUNARIO
- Formato: FIEBDC-3/2012
- Programa: Construnario Versión 2.11
- Fecha de los precios: 25/05/2015
- Divisa: EUR

**B7A60100** u Canal de distribución, en PVC, de 60x100 mm, color gris (RAL7030)
Hager Canal de distribución, en PVC, de 60x100 mm, color gris (RAL7030) Suministro: canal y tapa. Canal con paredes y fondo perforado. Longitud: 2 m. Material: PVC-M1.
