# Tapa BA7 ancho=30mm, gris claro

- Propiedad del archivo: CONSTRUNARIO
- Formato: FIEBDC-3/2012
- Programa: Construnario VersiĆ³n 2.11
- Fecha de los precios: 03/06/2015
- Divisa: EUR

**BA70302** u Tapa BA7 ancho=30mm, gris claro
Tapa BA7 ancho=30mm, gris claro. Suministro: canal y tapa. Canal con paredes y fondo perforado. Longitud: 2 m. Material: PVC.
