# Tapa para canales de cuadro BA7 de 100 mm de ancho, color gris (RAL7030)

- Propiedad del archivo: CONSTRUNARIO
- Formato: FIEBDC-3/2012
- Programa: Construnario VersiĆ³n 2.11
- Fecha de los precios: 25/05/2015
- Divisa: EUR

**BA71002** u Tapa para canales de cuadro BA7 de 100 mm de ancho, color gris (RAL7030)
Hager Tapa para canales de cuadro BA7 de 100 mm de ancho, color gris (RAL7030) Suministro: canal y tapa. Canal con paredes y fondo perforado. Longitud: 2 m. Material: PVC.
