# Tapa para canales de cuadro HA7 de 80 mm de ancho, color gris (RAL7035)

- Propiedad del archivo: CONSTRUNARIO
- Formato: FIEBDC-3/2012
- Programa: Construnario Versión 2.11
- Fecha de los precios: 25/05/2015
- Divisa: EUR

**HA70802** u Tapa para canales de cuadro HA7 de 80 mm de ancho, color gris (RAL7035)
Hager Tapa para canales de cuadro HA7 de 80 mm de ancho, color gris (RAL7035) Suministro: canal y tapa. Canal con paredes y fondo perforados. Longitud: 2 m. Material: PC ABS. Sin halógenos.
