# Canal cuadro HA7, 60x30, gris claro

- Propiedad del archivo: CONSTRUNARIO
- Formato: FIEBDC-3/2012
- Programa: Construnario Versión 2.11
- Fecha de los precios: 25/05/2015
- Divisa: EUR

**HA760030** u Canal cuadro HA7, 60x30, gris claro
Suministro: canal y tapa. Canal con paredes y fondo perforados. Longitud: 2 m. Material: PC ABS. Sin halógenos.
