# Canal de cuadro flexible VK-flex de 45x43 mm, adhesiva, gris claro (RAL7035)

- Propiedad del archivo: CONSTRUNARIO
- Formato: FIEBDC-3/2012
- Programa: Construnario Versión 2.11
- Fecha de los precios: 25/05/2015
- Divisa: EUR

**L2242** u Canal de cuadro flexible VK-flex de 45x43 mm, adhesiva, gris claro (RAL7035)
Hager Canal de cuadro flexible VK-flex de 45x43 mm, adhesiva, gris claro (RAL7035) Suministro: Canal perforada. Longitud: 250 ó 500 mm. Material: Poliamida. Sin halógenos. Color: gris claro RAL 7035.
