# 1-2-3 Esquema

- Propiedad del archivo: CONSTRUNARIO
- Formato: FIEBDC-3/2012
- Programa: Construnario Versión 2.11
- Fecha de los precios: 25/05/2015
- Divisa: EUR

**TZ875** u 1-2-3 Esquema
Hager 1-2-3 esquema: programa para creación y valoración de cajas de abonado y distrib Este programa permite realizar, de forma rápida y sencilla, el esquema eléctrico de una caja de abonado o de distribución para la vivienda o local profesional hasta 160 A. Facilita notablemente la preparación de un dossier técnico, generando de forma automática: -el esquema eléctrico unifamiliar. -las bandas de marcaje en color para el cuadro eléctrico y la aparamenta modular. Y posibilitando: -la realización de una imagen gráfica del cuadro. -la edición de una nomenclatura y una lista de material. (Prever 150 Mb de espacio en disco).
