# Elcom: programa para la creación y valoración de cuadros eléctricos hasta 1600A

- Propiedad del archivo: CONSTRUNARIO
- Formato: FIEBDC-3/2012
- Programa: Construnario Versión 2.11
- Fecha de los precios: 25/05/2015
- Divisa: EUR

**TZ874** u Elcom: programa para la creación y valoración de cuadros eléctricos hasta 1600A
Hager Elcom: programa para la creación y valoración de cuadros eléctricos hasta 1600A Este software es la herramienta ideal para configuración y la valoración de un proyecto hasta 1600 A. Permite: -Calcular las envolventes mediante el módulo integrado Configurador de Armarios, de forma automática o manual. -Visualizar una implantación automática de los aparatos en la envolvente. -Realizar esquemas unifilares y multifilares. -Realizar e imprimir las etiquetas de marcaje para todas las cajas y armarios de Hager: Mediante el módulo integrado Semiólogo, y gracias a la biblioteca de pictogramas, puede aportar a sus aplicaciones un especial y personal valor estético, porque permite la creación de sus propios símbolos. Exportar el presupuesto a los formatos Excel, Word, txt, csv y FIEDBC3.
