# ElcomNet: programa para el cálculo de líneas de B.T

- Propiedad del archivo: CONSTRUNARIO
- Formato: FIEBDC-3/2012
- Programa: Construnario Versión 2.11
- Fecha de los precios: 25/05/2015
- Divisa: EUR

**TZ800** u ElcomNet: programa para el cálculo de líneas de B.T.
Hager ElcomNet: programa para el cálculo de líneas de B.T. Es el software destinado a las Ingenierías para el cálculo automático de líneas en baja tensión.
