# Pila de litio tipo 2016 (botón), 3V

- Propiedad del archivo: CONSTRUNARIO
- Formato: FIEBDC-3/2012
- Programa: Construnario Versión 2.11
- Fecha de los precios: 25/05/2015
- Divisa: EUR

| Código | Ud | Descripción |
|---|---|---|
| BATLI07 | u | Pila de litio tipo 2016 (botón), 3V |
