# Batería de litio 7, 2V / 13 Ah

- Propiedad del archivo: CONSTRUNARIO
- Formato: FIEBDC-3/2012
- Programa: Construnario Versión 2.11
- Fecha de los precios: 25/05/2015
- Divisa: EUR

| Código | Ud | Descripción |
|---|---|---|
| BATLI22 | u | Batería de litio 7, 2V / 13 Ah |
