# Batería 2 x (3, 6V /18 Ah)

- Propiedad del archivo: CONSTRUNARIO
- Formato: FIEBDC-3/2012
- Programa: Construnario Versión 2.11
- Fecha de los precios: 25/05/2015
- Divisa: EUR

| Código | Ud | Descripción |
|---|---|---|
| BATLI23 | u | Batería 2 x (3, 6V /18 Ah) |
