# Batería secundaria 3, 6V (salvaguarda)

- Propiedad del archivo: CONSTRUNARIO
- Formato: FIEBDC-3/2012
- Programa: Construnario Versión 2.11
- Fecha de los precios: 25/05/2015
- Divisa: EUR

| Código | Ud | Descripción |
|---|---|---|
| 908-21X | u | Batería secundaria 3, 6V (salvaguarda) |
