# Detector de movimiento doble tecnología LS radio, 90º, 12m

- Propiedad del archivo: CONSTRUNARIO
- Formato: FIEBDC-3/2012
- Programa: Construnario Versión 2.11
- Fecha de los precios: 25/05/2015
- Divisa: EUR

| Código | Ud | Descripción |
|---|---|---|
| S121-22X | u | Detector de movimiento doble tecnología LS radio, 90º, 12m |
