# Kit detector de inundaciĆ³n LS radio, blanco

- Propiedad del archivo: CONSTRUNARIO
- Formato: FIEBDC-3/2012
- Programa: Construnario VersiĆ³n 2.11
- Fecha de los precios: 25/05/2015
- Divisa: EUR

| Código | Ud | Descripción |
|---|---|---|
| S235-22X | u | Kit detector de inundaciĆ³n LS radio, blanco |
