# Cargador + alimentaciĆ³n 230 Vac para telefonillo LCA01X

- Propiedad del archivo: CONSTRUNARIO
- Formato: FIEBDC-3/2012
- Programa: Construnario VersiĆ³n 2.11
- Fecha de los precios: 06/05/2014
- Divisa: EUR

**MHU01X** u Cargador + alimentaciĆ³n 230 Vac para telefonillo LCA01X
Precio a consultar
