# Placa de calle para 2 viviendas, en plástico, color blanco

- Propiedad del archivo: CONSTRUNARIO
- Formato: FIEBDC-3/2012
- Programa: Construnario Versión 2.11
- Fecha de los precios: 25/05/2015
- Divisa: EUR

| Código | Ud | Descripción |
|---|---|---|
| MHF04X | u | Placa de calle para 2 viviendas, en plástico, color blanco |
