# Receptor exterior, 1 contacto ON/OFF, 12/24V, IP55

- Propiedad del archivo: CONSTRUNARIO
- Formato: FIEBDC-3/2012
- Programa: Construnario VersiĆ³n 2.11
- Fecha de los precios: 25/05/2015
- Divisa: EUR

| Código | Ud | Descripción |
|---|---|---|
| LDG02X | u | Receptor exterior, 1 contacto ON/OFF, 12/24V, IP55 |
