# Cable EIB-Y (ST) Y x 2 x 2 x 0, 8 mm. Sin halógenos, 500 m

- Propiedad del archivo: CONSTRUNARIO
- Formato: FIEBDC-3/2012
- Programa: Construnario Versión 2.11
- Fecha de los precios: 25/05/2015
- Divisa: EUR

**TG061** u Cable EIB-Y (ST) Y x 2 x 2 x 0, 8 mm. Sin halógenos, 500 m
Aislado 4kV.
