# Módulos de entrada empotrar, 2 entradas de empotrar + 2 salidas LED

- Propiedad del archivo: CONSTRUNARIO
- Formato: FIEBDC-3/2012
- Programa: Construnario Versión 2.11
- Fecha de los precios: 25/05/2015
- Divisa: EUR

| Código | Ud | Descripción |
|---|---|---|
| TXB322 | u | Módulos de entrada empotrar, 2 entradas de empotrar + 2 salidas LED |
