# Módulos de entrada carril DIN, 6 entradas universales: libre potencial, 24/230V AC/DC

- Propiedad del archivo: CONSTRUNARIO
- Formato: FIEBDC-3/2012
- Programa: Construnario Versión 2.11
- Fecha de los precios: 25/05/2015
- Divisa: EUR

| Código | Ud | Descripción |
|---|---|---|
| TXA306 | u | Módulos de entrada carril DIN, 6 entradas universales: libre potencial, 24/230V AC/DC |
