# Módulos de entrada analógicas, extensión 4 entradas

- Propiedad del archivo: CONSTRUNARIO
- Formato: FIEBDC-3/2012
- Programa: Construnario Versión 2.11
- Fecha de los precios: 25/05/2015
- Divisa: EUR

**TYF784E** u Módulos de entrada analógicas, extensión 4 entradas
Necesita de un TYF784.
