# Módulos de salida análogicas, extensión 4 salidas

- Propiedad del archivo: CONSTRUNARIO
- Formato: FIEBDC-3/2012
- Programa: Construnario Versión 2.11
- Fecha de los precios: 25/05/2015
- Divisa: EUR

**TYF684E** u Módulos de salida análogicas, extensión 4 salidas
Necesita de un TYF684.
