# Estación meteorológica, accesorios, brazo articulado grande

- Propiedad del archivo: CONSTRUNARIO
- Formato: FIEBDC-3/2012
- Programa: Construnario Versión 2.11
- Fecha de los precios: 25/05/2015
- Divisa: EUR

| Código | Ud | Descripción |
|---|---|---|
| TG353 | u | Estación meteorológica, accesorios, brazo articulado grande |
