# Contadores de energía, trifásico, 6000 A

- Propiedad del archivo: CONSTRUNARIO
- Formato: FIEBDC-3/2012
- Programa: Construnario Versión 2.11
- Fecha de los precios: 25/05/2015
- Divisa: EUR

**TE370** u Contadores de energía, trifásico, 6000 A
Conexión mediante TI.
