# Módulos de 2 entradas, empotrar, batería 3V CD1/2 AA

- Propiedad del archivo: CONSTRUNARIO
- Formato: FIEBDC-3/2012
- Programa: Construnario Versión 2.11
- Fecha de los precios: 25/05/2015
- Divisa: EUR

| Código | Ud | Descripción |
|---|---|---|
| TRB302A | u | Módulos de 2 entradas, empotrar, batería 3V CD1/2 AA |
