# Pulsadores IP55, 2 entradas

- Propiedad del archivo: CONSTRUNARIO
- Formato: FIEBDC-3/2012
- Programa: Construnario Versión 2.11
- Fecha de los precios: 25/05/2015
- Divisa: EUR

**TRE302** u Pulsadores IP55, 2 entradas
Baterías: 2x CR2430 3V.
