# Balastro super slim BE414-T5-4-UN

- Propiedad del archivo: CONSTRUNARIO
- Formato: FIEBDC-3/2012
- Programa: Construnario Versión 1.9
- Fecha de los precios: 29/04/2014
- Divisa: EUR

**9640021-ELT** u Balastro super slim BE414-T5-4-UN
Balastos electrónicos de alta frecuencia con precalentamiento de cátodos y alto factor de potencia, para lámparas fluorescentes T5 BE-414-T5-2 3-4x14W 220-240V 50-60 Indice EEI A2 Peso 0,305 Kg. Dimensiones (anchoxaltoxlargo) 30x21x360 mm Anclaje 350. De uso interior. A incorporar. Bloqueo ante microcortes o lámpara agotada. Rearme previa deconexión de red. Los modelos para tres o cuatro lámparas alimentan las lámparas en serie. Conforme Œ Certificados.
