# Caja para montaje en superficie. 1 elemento. Blanco, brillo

- Propiedad del archivo: CONSTRUNARIO
- Formato: FIEBDC-3/2012
- Programa: Construnario VersiĆ³n 2.11
- Fecha de los precios: 25/05/2015
- Divisa: EUR

**1041 89 82** u Caja para montaje en superficie. 1 elemento. Blanco, brillo
- Profundidad instalaciĆ³n 37 mm. - Embalaje: 10 unidades x caja.
