# Kit Interface MODBUS RTU - Airtècnics -

- Propiedad del archivo: CONSTRUNARIO
- Formato: FIEBDC-3/2012
- Programa: Construnario Versión 3.40
- Fecha de los precios: 22/07/2014
- Divisa: EUR

**IN-MODBUS-RTU** u Kit Interface MODBUS RTU - Airtècnics -
Permite la conexión a sistemas de control externo o de gestión centralizada (PLC, BMS, etc...) mediante conexión via MODBUS. Válido para todos los modelos excepto Minibel.
