# Sensor anti congelación (instalado) AFS-INS para longitud de cortina igual o superior a 2000mm. - Airtècnics -

- Propiedad del archivo: CONSTRUNARIO
- Formato: FIEBDC-3/2012
- Programa: Construnario Versión 3.40
- Fecha de los precios: 23/05/2014
- Divisa: EUR

**AFS-1-INS** u Sensor anti congelación (instalado) AFS-INS para longitud de cortina igual o superior a 2000mm. - Airtècnics -
Avisa al equipo en caso de temperaturas muy bajas para que se proteja y evite la congelación de la batería de agua. Modelo AFS sin montar, modelo AFS-INS montado en la cortina de aire. Válido para todos los modelos excepto Minibel. Va en función de la longitud.
