# TRIO 1500, caudal nominal 8325 m3/h - Airtècnics -

- Propiedad del archivo: CONSTRUNARIO
- Formato: FIEBDC-3/2012
- Programa: Construnario Versión 3.40
- Fecha de los precios: 18/06/2014
- Divisa: EUR

**C1602AIR-12011** u TRIO 1500, caudal nominal 8325 m3/h - Airtècnics -
- Diseñada específicamente para puertas de grandes dimensiones en cámaras frigoríficas y congeladores industriales. - Sistema compuesto por dos cortinas de aire: cortina de aire Duojet con plenum y cortina de aire Kool. El resultado es un sistema que produce una combinación de 3 jets a diferentes temperaturas y diferentes velocidades. - La estructura de soportes laterales para cubrir el 100% de la abertura con los 3 jets no está incluida y debe ser provista por otros. - Cortina de aire de muy alta eficiencia contra la gran cantidad de pérdidas de calor debido a la diferencia de temperatura (periodo de retorno de la inversión más corto). - Evita la niebla y el hielo disminuyendo el riesgo de accidentes. - Bastidor autoportante de acero electrozincado acabado con pintura epoxi-poliéster de color blanco RAL 9016 como estándar. Otros colores o disponibles bajo demanda. - Difusor lineal con lamas de aluminio anodizado tipo airfoil con ángulo de descarga regulable en ambas direcciones. - Ventiladores centrífugos de doble aspiración con motores de rotor externo, protegidos por termocontacto con selección de 5 velocidades. Nivel sonoro muy bajo. - Incluye batería eléctrica blindada, 3 etapas de potencia con interruptores de potencia incluidos. - Toda la electrónica y los controles son IP65. La cortina de aire Duojet lleva control total automático y la cortina de aire Kool, control solo aire, ambos con cable de teléfono Plug & Play. Opcional: Interface para conectar a BMS.
