# Kit hidraúlico LG modelo HN0926.NK1 Alimentación 3 f-380V-50Hz. Potencia 6kw. Calor 15 a 55ºC. Frío 6 a 30ºC

- Propiedad del archivo: CONSTRUNARIO
- Formato: FIEBDC-3/2012
- Programa: Construnario Versión 1.9
- Fecha de los precios: 12/06/2014
- Divisa: EUR

**HN0926 NK1** Kit hidraúlico LG modelo HN0926.NK1 Alimentación 3 f-380V-50Hz. Potencia 6kw. Calor 15 a 55ºC. Frío 6 a 30ºC
Kit hidráulico interior LG modelo HN0926.NK1 para unidades Therma V Split, de 6 kW de resistencia eléctrica trifásica. Caudal de agua mínimo 15 l/min, altura manométrica máxima de 6 mca y depósito de expansión de 8 litros. Dimensiones, 850x490x315 mm. Peso, 48 Kg. Nivel sonoro de 28 dBA a 1 m. Compatible con las unidades exteriores monofásicas HU091.U41.
