# Unidad exterior LG modelo HU163.U31 Trifásico Therma V Split. Capacidad Calefacción 16 kW Refrigeración 16.8 kW

- Propiedad del archivo: CONSTRUNARIO
- Formato: FIEBDC-3/2012
- Programa: Construnario Versión 1.9
- Fecha de los precios: 13/06/2014
- Divisa: EUR

**HU163 U31** Unidad exterior LG modelo HU163.U31 Trifásico Therma V Split. Capacidad Calefacción 16 kW Refrigeración 16.8 kW
Unidad exterior Therma V Split inverter trifásica, de LG, modelo HU163.U31, de 16 kW de capacidad nominal. Caudal de aire máximo unidad exterior, 3.600 m3/h. Dimensiones, 1.380x950x330 mm. Peso, 105 Kg. Nivel sonoro de 54 dBA a 1 m. Protección oro anticorrosión en la unidad exterior. Distancias de interconexión, 50 m de longitud máxima, y 30 m de desnivel máximo. Líneas frigoríficas de 3/8" para líquido y 5/8" para gas. Compatible con el kit hidráulico HN1616 NK1,HN1626.NK1, HN1636.NK1, HN1629.NK1, HN1639.NK1.
