# Unidad exterior LG modelo HM03M1.U42 Monofásico Therma V Monoblock. Capacidad Calefacción 3 kW

- Propiedad del archivo: CONSTRUNARIO
- Formato: FIEBDC-3/2012
- Programa: Construnario Versión 1.9
- Fecha de los precios: 13/06/2014
- Divisa: EUR

**HM03M1.U42** Unidad exterior LG modelo HM03M1.U42 Monofásico Therma V Monoblock. Capacidad Calefacción 3 kW
Conjunto compacto Therma V Monoblock inverter monofásica de LG, modelo HM03M1.U42. Capacidad de calefacción de 3 KW. Dimensiones, 834x950x330 mm. Peso, 60 Kg. Nivel sonoro de 47 dBA a 1 m. Protección oro anticorrosión.
